# Marcos para teclados KNX. Marco K.1. Blanco polar, brillo

- Propiedad del archivo: CONSTRUNARIO
- Formato: FIEBDC-3/2012
- Programa: Construnario Versión 2.11
- Fecha de los precios: 25/05/2015
- Divisa: EUR

**1309 70 09** u Marcos para teclados KNX. Marco K.1. Blanco polar, brillo
- No válido para montajes en superficie. - Montaje vertical. - Embalaje: 1 unidad x caja.
