# Toma schuko con portaetiquetas. Blanco polar, brillo. Series Berker K.1, K.5

- Propiedad del archivo: CONSTRUNARIO
- Formato: FIEBDC-3/2012
- Programa: Construnario Versión 2.11
- Fecha de los precios: 25/05/2015
- Divisa: EUR

**4738 70 09** u Toma schuko con portaetiquetas. Blanco polar, brillo. Series Berker K.1, K.5
- 16A, 250V~. - Con protección infantil. - Etiquetas de 6 mm alto. - Conexión tornillos. - Embalaje: 10 unidades x caja.
