# Tecla con 5 indicadores luminosos y portaetiquetas grande. Antracita. Series Berker K.1, K.5

- Propiedad del archivo: CONSTRUNARIO
- Formato: FIEBDC-3/2012
- Programa: Construnario VersiĆ³n 2.11
- Fecha de los precios: 25/05/2015
- Divisa: EUR

**1496 70 06** u Tecla con 5 indicadores luminosos y portaetiquetas grande. Antracita. Series Berker K.1, K.5
- Portaetiquetas 49,5 x 20,3 mm. - Etiquetas de 29 mm alto. - Embalaje: 10 unidades x caja.
