# Tecla simple con lente rojo y símbolo llave en relieve. Blanco polar, brillo. Series Berker K.1, K.5

- Propiedad del archivo: CONSTRUNARIO
- Formato: FIEBDC-3/2012
- Programa: Construnario Versión 2.11
- Fecha de los precios: 25/05/2015
- Divisa: EUR

**1651 73 09** u Tecla simple con lente rojo y símbolo llave en relieve. Blanco polar, brillo. Series Berker K.1, K.5
- Referencia adecuada para instalaciones IP44 y protección estanca utilizando el kit de sellado. - Sin barreras basado en DIN 18025. - Embalaje: 10 unidades x caja.
