# Tapa para interruptor 3 posiciones con mando rotativo. Sin posición 0. Acero. Series Berker K.1, K.5

- Propiedad del archivo: CONSTRUNARIO
- Formato: FIEBDC-3/2012
- Programa: Construnario Versión 2.11
- Fecha de los precios: 25/05/2015
- Divisa: EUR

**1088 71 04** u Tapa para interruptor 3 posiciones con mando rotativo. Sin posición 0. Acero. Series Berker K.1, K.5
- Embalaje: 1 unidad x caja.
