# Tapa con cerradura para interruptor de llave de persianas. Acero. Series Berker K.1, K.5

- Propiedad del archivo: CONSTRUNARIO
- Formato: FIEBDC-3/2012
- Programa: Construnario Versión 2.11
- Fecha de los precios: 25/05/2015
- Divisa: EUR

**1079 73 04** u Tapa con cerradura para interruptor de llave de persianas. Acero. Series Berker K.1, K.5
- Función sólo pulsador. - Llave extraíble en posición media. - Embalaje: 1 unidad x caja.
