# Tapa con mando rotativo para temporizador mecánico. Blanco polar, brillo, máx. 120 min. Series Berker K.1, K.5

- Propiedad del archivo: CONSTRUNARIO
- Formato: FIEBDC-3/2012
- Programa: Construnario Versión 2.11
- Fecha de los precios: 25/05/2015
- Divisa: EUR

**1635 71 09** u Tapa con mando rotativo para temporizador mecánico. Blanco polar, brillo, máx. 120 min. Series Berker K.1, K.5
- Embalaje: 1 unidad x caja.
