# Tapa central para toma TV 2 ó 3 salidas. Acero. Series Berker K.1, K.5

- Propiedad del archivo: CONSTRUNARIO
- Formato: FIEBDC-3/2012
- Programa: Construnario Versión 2.11
- Fecha de los precios: 25/05/2015
- Divisa: EUR

**1201 70 14** u Tapa central para toma TV 2 ó 3 salidas. Acero. Series Berker K.1, K.5
- Embalaje: 10 unidades x caja.
