# Tapa central para toma teléfono / red doble. Ref. 1469. Marrón / marrón, brillo. Series Berker K.1, K.5, Arsys, Estancas IP44

- Propiedad del archivo: CONSTRUNARIO
- Formato: FIEBDC-3/2012
- Programa: Construnario Versión 2.11
- Fecha de los precios: 25/05/2015
- Divisa: EUR

**1469 01** u Tapa central para toma teléfono / red doble. Ref. 1469. Marrón / marrón, brillo. Series Berker K.1, K.5, Arsys, Estancas IP44
- Utilizar sólo con marcos intermedios de la serie correspondiente. - Acabado marrón: series Berker K.1, K.5, Estancas IP44. - Acabado marrón, brillo: serie Berker Arsys. - Embalaje: 10 unidades x caja.
