# Tapa con pulsador de llamada rojo y 2 salidas. Blanco polar, brillo. Series Berker K.1, K.5

- Propiedad del archivo: CONSTRUNARIO
- Formato: FIEBDC-3/2012
- Programa: Construnario VersiĆ³n 2.11
- Fecha de los precios: 25/05/2015
- Divisa: EUR

**1218 71 09** u Tapa con pulsador de llamada rojo y 2 salidas. Blanco polar, brillo. Series Berker K.1, K.5
- Embalaje: 10 unidades x caja.
