# Toma schuko serie Berker K.1. Blanco polar

- Propiedad del archivo: CONSTRUNARIO
- Formato: FIEBDC-3/2012
- Programa: Construnario Versión 2.11
- Fecha de los precios: 25/05/2015
- Divisa: EUR
- Código: hager-sistem (18/04/2017)

**C1005HAG-1207041** Toma schuko serie Berker K.1. Blanco polar (25/11/2013)

| Código | Ud | Descripción | Rendimiento |
|---|---|---|---|
| 4135 70 09 | u | Toma schuko. Blanco polar, brillo. Series Berker K.1, K.5 (material) | 1.000 |
| 1313 70 09 | u | Marcos K.1 blanco polar, brillo. 1 elemento (material) | 1.000 |

## Recursos

**4135 70 09** u Toma schuko. Blanco polar, brillo. Series Berker K.1, K.5
- 16A, 250V~. - Con protección infantil. - Conexión tornillos. - Embalaje: 10 unidades x caja.

**1313 70 09** u Marcos K.1 blanco polar, brillo. 1 elemento
- Referencia adecuada para instalaciones IP44 y protección estanca utilizando el kit de sellado. - Para protección IP44 utilizar ref. 1010 7.. - Embalaje: 10 unidades x caja.
