# Doble interruptor persianas serie Berker K.5. Acero

- Propiedad del archivo: CONSTRUNARIO
- Formato: FIEBDC-3/2012
- Programa: Construnario Versión 2.11
- Fecha de los precios: 25/05/2015
- Divisa: EUR
- Código: hager-sistem (18/04/2017)

**C1005HAG-1208081** Doble interruptor persianas serie Berker K.5. Acero (25/11/2013)

| Código | Ud | Descripción | Rendimiento |
|---|---|---|---|
| 3035 20 | u | Mecanismos para persianas. Interruptor 10A, 250V (material) | 1.000 |
| 1435 71 04 | u | Tecla doble persiana. Ref. 1435 71... Acero. Series Berker K.1, K.5 (material) | 1.000 |
| 1313 70 04 | u | Marcos K.5 acero. 1 elemento (material) | 1.000 |

## Recursos

**3035 20** u Mecanismos para persianas. Interruptor 10A, 250V
- Embalaje: 10 unidades x caja.

**1435 71 04** u Tecla doble persiana. Ref. 1435 71... Acero. Series Berker K.1, K.5
- Embalaje: 10 unidades x caja.

**1313 70 04** u Marcos K.5 acero. 1 elemento
- Referencia adecuada para instalaciones IP44 y protección estanca utilizando el kit de sellado. - Para protección IP44 utilizar ref. 1010.. - Embalaje: 10 unidades x caja.
