# Marcos marrón, brillo. 5 elementos vertical. Serie Berker Arsys

- Propiedad del archivo: CONSTRUNARIO
- Formato: FIEBDC-3/2012
- Programa: Construnario Versión 2.11
- Fecha de los precios: 25/05/2015
- Divisa: EUR

**1353 00 01** u Marcos marrón, brillo. 5 elementos vertical. Serie Berker Arsys
- Embalaje: 2 unidades x caja.
