# Toma schuko. Marrón, brillo. Serie Berker Arsys

- Propiedad del archivo: CONSTRUNARIO
- Formato: FIEBDC-3/2012
- Programa: Construnario Versión 2.11
- Fecha de los precios: 25/05/2015
- Divisa: EUR

**4135 00 01** u Toma schuko. Marrón, brillo. Serie Berker Arsys
- 16A, 250V~. - Con protección infantil. - Terminales tornillo. - Embalaje: 10 unidades x caja.
