# Tecla con portaetiquetas. Dorado, metal. Serie Berker Arsys

- Propiedad del archivo: CONSTRUNARIO
- Formato: FIEBDC-3/2012
- Programa: Construnario VersiĆ³n 2.11
- Fecha de los precios: 25/05/2015
- Divisa: EUR

**1436 00 02** u Tecla con portaetiquetas. Dorado, metal. Serie Berker Arsys
- Etiquetas de 6 mm de alto. - Embalaje: 10 unidades x caja.
