# Tecla con 5 indicadores luminosos y portaetiquetas. Blanco polar, brillo. Serie Berker Arsys

- Propiedad del archivo: CONSTRUNARIO
- Formato: FIEBDC-3/2012
- Programa: Construnario VersiĆ³n 2.11
- Fecha de los precios: 25/05/2015
- Divisa: EUR

**1415 02 69** u Tecla con 5 indicadores luminosos y portaetiquetas. Blanco polar, brillo. Serie Berker Arsys
- Etiquetas de 6 mm alto. - Indicadores: luz, campana, puerta, neutro transparente, neutro rojo. - Embalaje: 10 unidades x caja.
