# Tecla doble persiana. Ref. 1434 01... Acero. Serie Berker Arsys

- Propiedad del archivo: CONSTRUNARIO
- Formato: FIEBDC-3/2012
- Programa: Construnario VersiĆ³n 2.11
- Fecha de los precios: 25/05/2015
- Divisa: EUR

**1434 01 04** u Tecla doble persiana. Ref. 1434 01... Acero. Serie Berker Arsys
- Embalaje: 10 unidades x caja.
