# Tapa para interruptor / pulsador llave para persianas. Sin impresiĆ³n. Acero. Serie Berker Arsys

- Propiedad del archivo: CONSTRUNARIO
- Formato: FIEBDC-3/2012
- Programa: Construnario VersiĆ³n 2.11
- Fecha de los precios: 25/05/2015
- Divisa: EUR

**1505 90 14** u Tapa para interruptor / pulsador llave para persianas. Sin impresiĆ³n. Acero. Serie Berker Arsys
- Embalaje: 10 unidades x caja.
