# Tapa central con portaetiquetas piloto / pulsador, lámpara E10. Marrón, brillo. Serie Berker Arsys

- Propiedad del archivo: CONSTRUNARIO
- Formato: FIEBDC-3/2012
- Programa: Construnario Versión 2.11
- Fecha de los precios: 25/05/2015
- Divisa: EUR

**1165 00 01** u Tapa central con portaetiquetas piloto / pulsador, lámpara E10. Marrón, brillo. Serie Berker Arsys
- Embalaje: 1 unidad x caja.
