# Altavoz. Acero. Serie Berker Arsys

- Propiedad del archivo: CONSTRUNARIO
- Formato: FIEBDC-3/2012
- Programa: Construnario VersiĆ³n 2.11
- Fecha de los precios: 25/05/2015
- Divisa: EUR

**2882 00 04** u Altavoz. Acero. Serie Berker Arsys
- Incluye un altavoz. - Embalaje: 1 unidad x caja.
