# Toma 3 x Cinch / S-Vídeo. Blanco, brillo. Serie Berker Arsys

- Propiedad del archivo: CONSTRUNARIO
- Formato: FIEBDC-3/2012
- Programa: Construnario Versión 2.11
- Fecha de los precios: 25/05/2015
- Divisa: EUR

**33 1532 00 02** u Toma 3 x Cinch / S-Vídeo. Blanco, brillo. Serie Berker Arsys
- Embalaje: 10 unidades x caja.
