# Toma alta definiciĆ³n. Acero. Serie Berker Arsys

- Propiedad del archivo: CONSTRUNARIO
- Formato: FIEBDC-3/2012
- Programa: Construnario VersiĆ³n 2.11
- Fecha de los precios: 25/05/2015
- Divisa: EUR

**33 1542 90 04** u Toma alta definiciĆ³n. Acero. Serie Berker Arsys
- Embalaje: 10 unidades x caja.
