# Tapa abatible con portaetiquetas, diseño alto. Blanco polar, brillo. Serie Berker Arsys

- Propiedad del archivo: CONSTRUNARIO
- Formato: FIEBDC-3/2012
- Programa: Construnario Versión 2.11
- Fecha de los precios: 25/05/2015
- Divisa: EUR

**1141 00 69** u Tapa abatible con portaetiquetas, diseño alto. Blanco polar, brillo. Serie Berker Arsys
- Etiquetas de 6 mm alto. - Embalaje: 10 unidades x caja.
