# Tapa central para toma teléfono / red doble. Ref. 1409. Blanco polar, brillo. Serie Berker Arsys

- Propiedad del archivo: CONSTRUNARIO
- Formato: FIEBDC-3/2012
- Programa: Construnario Versión 2.11
- Fecha de los precios: 25/05/2015
- Divisa: EUR

**1409 00 69** u Tapa central para toma teléfono / red doble. Ref. 1409. Blanco polar, brillo. Serie Berker Arsys
- Embalaje: 10 unidades x caja.
