# Tapa central para AMP-ACO con portaetiquetas. Ref. 1177

- Propiedad del archivo: CONSTRUNARIO
- Formato: FIEBDC-3/2012
- Programa: Construnario VersiĆ³n 2.11
- Fecha de los precios: 09/05/2013
- Divisa: EUR

| Código | Descripción |
|---|---|
| C1005HAG-12111809 | Tapa central para AMP-ACO con portaetiquetas. Ref. 1177 |
