# Tapa central para jacks AMP. Blanco, brillo. Serie Berker Arsys

- Propiedad del archivo: CONSTRUNARIO
- Formato: FIEBDC-3/2012
- Programa: Construnario Versión 2.11
- Fecha de los precios: 25/05/2015
- Divisa: EUR

**1463 02** u Tapa central para jacks AMP. Blanco, brillo. Serie Berker Arsys
- Utilizar sólo con marcos intermedios de la serie correspondiente. - Embalaje: 10 unidades x caja.
