# Tapa transmisiĆ³n y control de dispositivo 18, 8 mm. Bronce, metal. Serie Berker Arsys

- Propiedad del archivo: CONSTRUNARIO
- Formato: FIEBDC-3/2012
- Programa: Construnario VersiĆ³n 2.11
- Fecha de los precios: 25/05/2015
- Divisa: EUR

**1070 01 01** u Tapa transmisiĆ³n y control de dispositivo 18, 8 mm. Bronce, metal. Serie Berker Arsys
- Mecanismos ref.: 4604. - Embalaje: 10 unidades x caja.
