# Tapa toma doble equipotencial. Acero. Serie Berker Arsys

- Propiedad del archivo: CONSTRUNARIO
- Formato: FIEBDC-3/2012
- Programa: Construnario Versión 2.11
- Fecha de los precios: 25/05/2015
- Divisa: EUR

**1705 01 04** u Tapa toma doble equipotencial. Acero. Serie Berker Arsys
- Mecanismo ref.: 1061. - Utilizar sólo con marcos intermedios de la serie correspondiente. - Embalaje: 10 unidades.
