# Tapa unidad de conexión bus de datos con salida. Acero. Serie Berker Arsys

- Propiedad del archivo: CONSTRUNARIO
- Formato: FIEBDC-3/2012
- Programa: Construnario Versión 2.11
- Fecha de los precios: 25/05/2015
- Divisa: EUR

**1298 90 04** u Tapa unidad de conexión bus de datos con salida. Acero. Serie Berker Arsys
- Embalaje: 10 unidades x caja.
