# Tecla para Arsys IP44. Con portaetiquetas, acero

- Propiedad del archivo: CONSTRUNARIO
- Formato: FIEBDC-3/2012
- Programa: Construnario VersiĆ³n 2.11
- Fecha de los precios: 25/05/2015
- Divisa: EUR

**1436 10 04** u Tecla para Arsys IP44. Con portaetiquetas, acero
- Embalaje: 10 unidades.
