# Marcos. 2 elementos vertical, cobre, metal. Serie Berker Arsys Copper Med

- Propiedad del archivo: CONSTRUNARIO
- Formato: FIEBDC-3/2012
- Programa: Construnario VersiĆ³n 2.11
- Fecha de los precios: 25/05/2015
- Divisa: EUR

**1323 00 07** u Marcos. 2 elementos vertical, cobre, metal. Serie Berker Arsys Copper Med
- Embalaje: 2 unidades x caja.
