# Toma de corriente sistema francés. Serie Berker Arsys Copper Med

- Propiedad del archivo: CONSTRUNARIO
- Formato: FIEBDC-3/2012
- Programa: Construnario Versión 2.11
- Fecha de los precios: 25/05/2015
- Divisa: EUR

**67 6874 00 07** u Toma de corriente sistema francés. Serie Berker Arsys Copper Med
- 16A, 250V~. - Con protección infantil. - Conexión tornillos. - Embalaje: 10 unidades x caja.
