# Conmutador serie Berker Arsys. Dorado

- Propiedad del archivo: CONSTRUNARIO
- Formato: FIEBDC-3/2012
- Programa: Construnario VersiĆ³n 2.11
- Fecha de los precios: 25/05/2015
- Divisa: EUR
- Código: hager-sistem (18/04/2017)

**C1005HAG-1210025** Conmutador serie Berker Arsys. Dorado (13/05/2013)

| Código | Ud | Descripción | Rendimiento |
|---|---|---|---|
| 3036 | u | Conmutador 10AX, 250V (material; 04/06/2015) | 1.000 |
| 1404 00 02 | u | Tecla. Dorado, metal. Serie Berker Arsys (material) | 1.000 |
| 1314 00 02 | u | Marcos dorado. 1 elemento. Serie Berker Arsys (material) | 1.000 |

## Recursos

**1404 00 02** u Tecla. Dorado, metal. Serie Berker Arsys
- Embalaje: 10 unidades x caja.

**1314 00 02** u Marcos dorado. 1 elemento. Serie Berker Arsys
- Embalaje: 10 unidades x caja.
