# Doble conmutador serie Berker Arsys. Dorado

- Propiedad del archivo: CONSTRUNARIO
- Formato: FIEBDC-3/2012
- Programa: Construnario VersiĆ³n 2.11
- Fecha de los precios: 25/05/2015
- Divisa: EUR
- Código: hager-sistem (18/04/2017)

**C1005HAG-1210075** Doble conmutador serie Berker Arsys. Dorado (25/11/2013)

| Código | Ud | Descripción | Rendimiento |
|---|---|---|---|
| 3038 08 | u | Mecanismos de mando. Doble conmutador, terminales de entrada aislados (material) | 1.000 |
| 1434 00 02 | u | Tecla doble. Dorado, metal. Serie Berker Arsys (material) | 1.000 |
| 1314 00 02 | u | Marcos dorado. 1 elemento. Serie Berker Arsys (material) | 1.000 |

## Recursos

**3038 08** u Mecanismos de mando. Doble conmutador, terminales de entrada aislados
- Embalaje: 10 unidades x caja.

**1434 00 02** u Tecla doble. Dorado, metal. Serie Berker Arsys
- Embalaje: 10 unidades x caja.

**1314 00 02** u Marcos dorado. 1 elemento. Serie Berker Arsys
- Embalaje: 10 unidades x caja.
