# Doble interruptor persianas serie Berker Arsys. Dorado

- Propiedad del archivo: CONSTRUNARIO
- Formato: FIEBDC-3/2012
- Programa: Construnario VersiĆ³n 2.11
- Fecha de los precios: 25/05/2015
- Divisa: EUR
- Código: hager-sistem (18/04/2017)

**C1005HAG-1210085** Doble interruptor persianas serie Berker Arsys. Dorado (25/11/2013)

| Código | Ud | Descripción | Rendimiento |
|---|---|---|---|
| 3035 20 | u | Mecanismos para persianas. Interruptor 10A, 250V (material) | 1.000 |
| 1434 01 02 | u | Tecla doble persiana. Ref. 1434 01... Dorado, metal. Serie Berker Arsys (material) | 1.000 |
| 1314 00 02 | u | Marcos dorado. 1 elemento. Serie Berker Arsys (material) | 1.000 |

## Recursos

**3035 20** u Mecanismos para persianas. Interruptor 10A, 250V
- Embalaje: 10 unidades x caja.

**1434 01 02** u Tecla doble persiana. Ref. 1434 01... Dorado, metal. Serie Berker Arsys
- Embalaje: 10 unidades x caja.

**1314 00 02** u Marcos dorado. 1 elemento. Serie Berker Arsys
- Embalaje: 10 unidades x caja.
