# Toma teléfono cat. 3 serie Berker Arsys. Blanco polar

- Propiedad del archivo: CONSTRUNARIO
- Formato: FIEBDC-3/2012
- Programa: Construnario Versión 2.11
- Fecha de los precios: 25/05/2015
- Divisa: EUR
- Código: hager-sistem (18/04/2017)

**C1005HAG-1210102** Toma teléfono cat. 3 serie Berker Arsys. Blanco polar (25/11/2013)

| Código | Ud | Descripción | Rendimiento |
|---|---|---|---|
| 4538 | u | Toma telefónica UAE simple 8 cables (material) | 1.000 |
| 1407 00 69 | u | Tapa central para toma teléfono / red. Ref. 1407. Blanco polar, brillo. Serie Berker Arsys (material) | 1.000 |
| 1313 00 69 | u | Marcos blanco polar, brillo. 1 elemento. Serie Berker Arsys (material) | 1.000 |

## Recursos

**1407 00 69** u Tapa central para toma teléfono / red. Ref. 1407. Blanco polar, brillo. Serie Berker Arsys
- Embalaje: 10 unidades x caja.

**1313 00 69** u Marcos blanco polar, brillo. 1 elemento. Serie Berker Arsys
- Embalaje: 10 unidades x caja.
