# Toma simple RJ45 cat. 6a serie Berker Arsys. Bronce

- Propiedad del archivo: CONSTRUNARIO
- Formato: FIEBDC-3/2012
- Programa: Construnario Versión 2.11
- Fecha de los precios: 25/05/2015
- Divisa: EUR
- Código: hager-sistem (18/04/2017)

**C1005HAG-1210114** Toma simple RJ45 cat. 6a serie Berker Arsys. Bronce (25/11/2013)

| Código | Ud | Descripción | Rendimiento |
|---|---|---|---|
| 4586 | u | Toma RJ45 simple Cat 6a clase EA (material) | 1.000 |
| 1408 00 01 | u | Tapa central para toma teléfono / red. Ref. 1408. Bronce, metal. Serie Berker Arsys (material) | 1.000 |
| 1314 00 01 | u | Marcos bronce, metal. 1 elemento. Serie Berker Arsys (material) | 1.000 |

## Recursos

**1408 00 01** u Tapa central para toma teléfono / red. Ref. 1408. Bronce, metal. Serie Berker Arsys
- Embalaje: 10 unidades x caja.

**1314 00 01** u Marcos bronce, metal. 1 elemento. Serie Berker Arsys
- Embalaje: 10 unidades x caja.
