# Toma doble RJ45 cat. 6a serie Berker Arsys. Marrón

- Propiedad del archivo: CONSTRUNARIO
- Formato: FIEBDC-3/2012
- Programa: Construnario Versión 2.11
- Fecha de los precios: 25/05/2015
- Divisa: EUR
- Código: hager-sistem (18/04/2017)

**C1005HAG-1210123** Toma doble RJ45 cat. 6a serie Berker Arsys. Marrón (25/11/2013)

| Código | Ud | Descripción | Rendimiento |
|---|---|---|---|
| 4587 | u | Toma RJ45 doble Cat 6a clase EA (material) | 1.000 |
| 1409 00 01 | u | Tapa central para toma teléfono / red doble. Ref. 1409. Marrón, brillo. Serie Berker Arsys (material) | 1.000 |
| 1313 00 01 | u | Marcos marrón, brillo. 1 elemento. Serie Berker Arsys (material) | 1.000 |

## Recursos

**1409 00 01** u Tapa central para toma teléfono / red doble. Ref. 1409. Marrón, brillo. Serie Berker Arsys
- Embalaje: 10 unidades x caja.

**1313 00 01** u Marcos marrón, brillo. 1 elemento. Serie Berker Arsys
- Embalaje: 10 unidades x caja.
