# Marcos 2 elementos. Blanco polar, brillo. Berker serie 1930

- Propiedad del archivo: CONSTRUNARIO
- Formato: FIEBDC-3/2012
- Programa: Construnario VersiĆ³n 2.11
- Fecha de los precios: 25/05/2015
- Divisa: EUR

**1381 29** u Marcos 2 elementos. Blanco polar, brillo. Berker serie 1930
- Montaje vertical y horizontal. - Embalaje: 2 unidades x caja.
