# Accesorios para caja de montaje en superficie. Blanco polar, brillo. Berker serie 1930

- Propiedad del archivo: CONSTRUNARIO
- Formato: FIEBDC-3/2012
- Programa: Construnario VersiĆ³n 2.11
- Fecha de los precios: 25/05/2015
- Divisa: EUR

**1331 19** u Accesorios para caja de montaje en superficie. Blanco polar, brillo. Berker serie 1930
- Embalaje: 10 unidades.
