# Entradas de cable y conductos. Negro. Berker serie 1930, Integro

- Propiedad del archivo: CONSTRUNARIO
- Formato: FIEBDC-3/2012
- Programa: Construnario VersiĆ³n 2.11
- Fecha de los precios: 25/05/2015
- Divisa: EUR

**1813 05** u Entradas de cable y conductos. Negro. Berker serie 1930, Integro
- Embalaje: 10 unidades x caja.
