# Ent. de cables y cond. 1930, Integro bl

- Propiedad del archivo: CONSTRUNARIO
- Formato: FIEBDC-3/2012
- Programa: Construnario VersiĆ³n 2.11
- Fecha de los precios: 25/05/2015
- Divisa: EUR

| Código | Ud | Descripción |
|---|---|---|
| 1813 | u | Ent. de cables y cond. 1930, Integro bl. |
