# Marco 1 elemento, porcelana. Blanco polar, brillo. Berker serie 1930 Porzellan made by Rosenthal

- Propiedad del archivo: CONSTRUNARIO
- Formato: FIEBDC-3/2012
- Programa: Construnario VersiĆ³n 2.11
- Fecha de los precios: 25/05/2015
- Divisa: EUR

**1381 69** u Marco 1 elemento, porcelana. Blanco polar, brillo. Berker serie 1930 Porzellan made by Rosenthal
- Embalaje: 1 unidad x caja.
