# Marcos cristal transparente. 1 elemento final. Berker serie Glas

- Propiedad del archivo: CONSTRUNARIO
- Formato: FIEBDC-3/2012
- Programa: Construnario VersiĆ³n 2.11
- Fecha de los precios: 25/05/2015
- Divisa: EUR

**1092 00** u Marcos cristal transparente. 1 elemento final. Berker serie Glas
- Embalaje: 10 unidades x caja.
