# Interruptor rotativo para persianas. Negro, brillo, 1 polo. Berker series 1930, 1930 Porzellan..., Glas, Palazzo

- Propiedad del archivo: CONSTRUNARIO
- Formato: FIEBDC-3/2012
- Programa: Construnario VersiĆ³n 2.11
- Fecha de los precios: 25/05/2015
- Divisa: EUR

**3811 01** u Interruptor rotativo para persianas. Negro, brillo, 1 polo. Berker series 1930, 1930 Porzellan..., Glas, Palazzo
- Embalaje: 1 unidad x caja.
