# Regulador rotativo universal con mando - extensión. Blanco polar, brillo. Berker series 1930, 1930 Porzellan..., Glas, Palazzo

- Propiedad del archivo: CONSTRUNARIO
- Formato: FIEBDC-3/2012
- Programa: Construnario Versión 2.11
- Fecha de los precios: 08/06/2015
- Divisa: EUR

**2835 10** u Regulador rotativo universal con mando - extensión. Blanco polar, brillo. Berker series 1930, 1930 Porzellan..., Glas, Palazzo
- Embalaje: 1 unidad x caja.
