# Toma schuko. Negro, brillo. Berker series 1930, 1930 Porzellan..., Glas, Palazzo

- Propiedad del archivo: CONSTRUNARIO
- Formato: FIEBDC-3/2012
- Programa: Construnario Versión 2.11
- Fecha de los precios: 25/05/2015
- Divisa: EUR

**4755 01** u Toma schuko. Negro, brillo. Berker series 1930, 1930 Porzellan..., Glas, Palazzo
- Protección infantil con conexión rápida. - Embalaje: 10 unidades x caja.
