# Toma de corriente sistema francés. Negro, brillo. Berker series 1930, 1930 Porzellan..., Glas, Palazzo

- Propiedad del archivo: CONSTRUNARIO
- Formato: FIEBDC-3/2012
- Programa: Construnario Versión 2.11
- Fecha de los precios: 08/06/2015
- Divisa: EUR

**67 6879 01** u Toma de corriente sistema francés. Negro, brillo. Berker series 1930, 1930 Porzellan..., Glas, Palazzo
- Sin protección infantil. - Conexión tornillos. - Embalaje: 10 unidades x caja.
