# Tapa ciega. Negro, brillo, sin garras. Berker series 1930, 1930 Porzellan..., Glas, Palazzo

- Propiedad del archivo: CONSTRUNARIO
- Formato: FIEBDC-3/2012
- Programa: Construnario VersiĆ³n 2.11
- Fecha de los precios: 08/06/2015
- Divisa: EUR

**1009 21** u Tapa ciega. Negro, brillo, sin garras. Berker series 1930, 1930 Porzellan..., Glas, Palazzo
- Embalaje: 20 unidades x caja.
