# Tapa conector 3 elementos. Blanco polar, brillo. Berker series 1930, 1930 Porzellan..., Glas, Palazzo

- Propiedad del archivo: CONSTRUNARIO
- Formato: FIEBDC-3/2012
- Programa: Construnario VersiĆ³n 2.11
- Fecha de los precios: 25/05/2015
- Divisa: EUR

**1064 20** u Tapa conector 3 elementos. Blanco polar, brillo. Berker series 1930, 1930 Porzellan..., Glas, Palazzo
- Embalaje: 10 unidades x caja.
